# B427 Umgehung Bad Bergzabern
Angebotsaufforderung (GAEB DA XML 3.2, DA83)
Projekt: A84-02-0023_01
Währung: EUR
Vergabeart: Öffentliche Ausschreibung
Eröffnung: 29.09.2026 10:05:00
Ende der Zuschlagsfrist: 29.10.2026
Auftraggeber: LBM Speyer-PM Dahn-BZA, Projektmanagement Neubau, Marktstr. 2, 76887 Bad Bergzabern, DE, Ansprechpartner Zentrale, Telefon 06343/707-0, Fax 06343/707-21, E-Mail lbm@lbm-dahn.rlp.de; DV-Nummer: LV 1; Vergabenummer: LV01
Erstellt mit: GXML Toolbox V3.3 R20210630, iTWO_64 V12.0.618, 28.08.2026

## 1 VERKEHRSSICHERUNG OST U. WEST
Datum: 28.08.2026

### Bereich 01 BAUSTELLENEINR., BAUBEGL.LEISTUNGEN

*Hinweis: Für alle Bauphase*

#### Abschnitt 01.01 BAUSTELLENEINRICHTUNG

**01.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

*Hinweis: Gesonderte Rechnung*
Für diese Leistung ist eine gesonderte Rechnung mit Angabe der Bestellnummer, welche dem AN mitgeteilt wird zu stellen.

#### Abschnitt 01.02 LEISTUNGEN N. BAUSTELLENVERORDNUNG

**01.02.0001 Vorankündigung erstellen**
*** Pauschalposition
StL-Nr. 19101508
Vorankündigung gemäß Baustellenverordnung erstellen und
spätestens zwei Wochen vor Einrichten der Baustelle der
zuständigen Behörde übermitteln. Vorankündigung sichtbar und witterungsgeschützt auf der Baustelle aushängen. Bei erheblichen Änderungen während der Bauzeit
anpassen.
Menge: 1,000 Psch
Leistungsbereichkatalog: 101

**01.02.0002 SiGe-Plan erstellen**
*** Pauschalposition
StL-Nr. 19101513
Sicherheits- und Gesundheitsschutzplan (SiGe-Plan) nach
RAB 31 erstellen und mit dem Sicherheits- und Gesundheitsschutzkoordinator dieser und weiterer berührter
Baustellen abstimmen. Bei erheblichen Änderungen in der
Ausführung des Bauvorhabens anpassen. Den SiGe-Plan für
jeden Beschäftigten einsehbar auf der Baustelle vorhalten.
Menge: 1,000 Psch
Leistungsbereichkatalog: 101

**01.02.0003 SiGe-Koordinator stellen.**
*** Pauschalposition
StL-Nr. 19101528
Sicherheits- und Gesundheitsschutzkoordinator während
der Ausführung des Bauvorhabens nach RAB 30 und Unterlagen des AG stellen.
Menge: 1,000 Psch
Leistungsbereichkatalog: 101

**01.02.0004 Elektronisches Erfassungsgerät für**
Elektronisches Erfassungsgerät für Kontrollen/Wartung der Arbeitstellensicherung gem. ZTV-SA bereitstellen.
Erkennungschips in Absprache mit der Bauüberwachung des AG an der Baustelle installieren und Lage dokumentieren. Wartungsprotokolle mit Angabe der Baustelle,Chipnummer (Datum, Uhrzeit, Gerätenu8mmer) wöchentlich dem Auftraggeber übergeben.
Im Rahmen der Wartung sind, soweit für die Verkerssicherungsmaßnahme zutreffend, die in den ZTV-SA Abs. 7 (6) genannten Aufgaben auszuführen sowie im Wartungsprotokoll mit Datum und Uhrzeit versehen zu dokumentieren. Gerät einschließlich Zubehör während des gesamten Verkehrssicherungszeitraumes vorhalten und betreiben.
Menge: 1,000 St

#### Abschnitt 01.03 SONSTIGES

**01.03.0001 Baugerät für baustellen- und**
Baugerät für baustellen- und witterungsbedingte Fahrbahnverschmutzung auf öffentlichen Verkehrsflächen. Stundenlohnarbeiten durch Baugeräte auf Anordnung des AG ausführen. Der Verrechnungssatzfür das jeweilige Gerät umfasst sämtliche Aufwendungen für den Einsatz, insesondere Geräevorhalte- und Betriebsstoffe sowie sämtliche Zuschläge einschließlich der Kosten für das Bedienpersonal/den Fahrer. Der Verrechnungssatz gilt für das zum Zeitpunkt des Abrufes einsatzbereit auf der Baustelle befindliche Baugerät. Vergütet werden die tatsächlich geleisteten Arbeitsstunden Kehrsaugwagen mit Wasserhochdruckfräse.
Menge: 25,000 h

### Bereich 02 VERKEHRSSICHERUNG

*Hinweis: Nach Verkehrszeichenplan Nr.*
Nach Verkehrszeichenplan Nr. B427-04-02-53-6-1-01

#### Abschnitt 02.01 VS OST BAUPHASE 1

**02.01.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '1'

Verkehrsrechtliche Anordnung nach Unterlagen des AG
einholen und zugehörige Unterlagen erstellen. Erforderliche Ortsbesichtigungen zur Erstellung der Planunterlagen für die verkehrsrechtliche Anordnung durchführen.
Anfallende Gebühren '175,00€'
Menge: 1,000 Psch
Leistungsbereichkatalog: 105

**02.01.0002 Verkehrssich. läng. Dauer vorhalten wie Vorposition**
StL-Nr. 2110511019
Verkehrssicherung längerer Dauer vorhalten, warten, instand setzen und betreiben. Vorübergehende Verkehrssicherungsmaßnahmen durchführen. Die Kontrolle der Verkehrssicherung wird gesondert vergütet.
Verkehrssicherung wie in Vorposition beschrieben.
Für Verkehrsführungsphase '1'
Menge: 50,000 d
Leistungsbereichkatalog: 105

**02.01.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 50,000 d
Leistungsbereichkatalog: 105

**02.01.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 50,000 d
Leistungsbereichkatalog: 105

**02.01.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '1'
Menge: 1,000 Psch
Leistungsbereichkatalog: 105

**02.01.0006 Verkehrstafel aufb., abb., vorh.*Tafel ü. 1,1-2 m2 Typ RA2 Höhe 2,00 m*über 7 b. 14 Tage**
StL-Nr. 2110524591209203
Verkehrstafel aufbauen, vorhalten, warten, instand setzen und abbauen. Aufstellvorrichtung nach statischen
und konstruktiven Erfordernissen. Vorübergehende Verkehrssicherungsmaßnahmen durchführen. Die Kontrolle
wird gesondert vergütet.
Verkehrstafel 'Vorankündigungstafel'

Größe über 1,10 bis 2,00 m2 nach Unterlagen des AG.
Retroreflektierend mit Folie Klasse RA2.
Aufstellvorrichtung 'nach Wahl des AN'

Aufstellhöhe über der Verkehrsfläche = 2,00 m.
Einsatzzeit über 7 bis 14 Tage.
Menge: 2,000 St
Leistungsbereichkatalog: 105

**02.01.0007 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

*Hinweis: Nach Verkehrszeichenplan Nr.*
Nach Verkehrszeichenplan Nr. B427-04-02-53-6-1-02

#### Abschnitt 02.02 VS OST BAUPHASE 2

**02.02.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '2'

Verkehrsrechtliche Anordnung nach Unterlagen des AG
einholen und zugehörige Unterlagen erstellen. Erforderliche Ortsbesichtigungen zur Erstellung der Planunterlagen für die verkehrsrechtliche Anordnung durchführen.
Anfallende Gebühren '175,00€'
Menge: 1,000 Psch
Leistungsbereichkatalog: 105

**02.02.0002 Verkehrssich. läng. Dauer vorhalten wie Vorposition**
StL-Nr. 2110511019
Verkehrssicherung längerer Dauer vorhalten, warten, instand setzen und betreiben. Vorübergehende Verkehrssicherungsmaßnahmen durchführen. Die Kontrolle der Verkehrssicherung wird gesondert vergütet.
Verkehrssicherung wie in Vorposition beschrieben.
Für Verkehrsführungsphase '2'
Menge: 100,000 d
Leistungsbereichkatalog: 105

**02.02.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 100,000 d
Leistungsbereichkatalog: 105

**02.02.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 100,000 d
Leistungsbereichkatalog: 105

**02.02.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '2'
Menge: 1,000 Psch
Leistungsbereichkatalog: 105

**02.02.0006 Verkehrstafel aufb., abb., vorh.*Tafel ü. 1,1-2 m2 Typ RA2 Höhe 2,00 m*über 7 b. 14 Tage**
StL-Nr. 2110524591209203
Verkehrstafel aufbauen, vorhalten, warten, instand setzen und abbauen. Aufstellvorrichtung nach statischen
und konstruktiven Erfordernissen. Vorübergehende Verkehrssicherungsmaßnahmen durchführen. Die Kontrolle
wird gesondert vergütet.
Verkehrstafel 'Vorankündigungstafel'

Größe über 1,10 bis 2,00 m2 nach Unterlagen des AG.
Retroreflektierend mit Folie Klasse RA2.
Aufstellvorrichtung 'nach Wahl des AN'

Aufstellhöhe über der Verkehrsfläche = 2,00 m.
Einsatzzeit über 7 bis 14 Tage.
Menge: 2,000 St
Leistungsbereichkatalog: 105

**02.02.0007 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

*Hinweis: Nach Verkehrszeichenplan Nr.*
Nach Verkehrszeichenplan Nr. B427-04-02-53-6-1-03

#### Abschnitt 02.03 VS OST BAUPHASE 3

**02.03.0001 Verkehrssich. läng. Dauer aufbauen Arbeitsstelle*VZ-Plan des AG auß. Kraft setzen Anordnung Unt. AG**
*** Pauschalposition
StL-Nr. 2110510511209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '3'

Verkehrsrechtliche Anordnung nach Unterlagen des AG
einholen und zugehörige Unterlagen erstellen. Erforderliche Ortsbesichtigungen zur Erstellung der Planunterlagen für die verkehrsrechtliche Anordnung durchführen.
Anfallende Gebühren '175,00€'
Menge: 1,000 Psch
Leistungsbereichkatalog: 105

**02.03.0002 Verkehrssich. läng. Dauer vorhalten wie Vorposition**
StL-Nr. 2110511019
Verkehrssicherung längerer Dauer vorhalten, warten, instand setzen und betreiben. Vorübergehende Verkehrssicherungsmaßnahmen durchführen. Die Kontrolle der Verkehrssicherung wird gesondert vergütet.
Verkehrssicherung wie in Vorposition beschrieben.
Für Verkehrsführungsphase '3'
Menge: 50,000 d
Leistungsbereichkatalog: 105

**02.03.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 50,000 d
Leistungsbereichkatalog: 105

**02.03.0004 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '3'
Menge: 1,000 Psch
Leistungsbereichkatalog: 105

#### Abschnitt 02.04 VS WEST BAUPHASE 4

*Hinweis: Bauphase 4.1*
Bauphase 4.1
Nach Verkehrszeichenplan Nr. B427-04-02-53-6-1-04.1

**02.04.0001 Verkehrssich. läng. Dauer aufbauen Arbeitsstelle auß. Kraft setzen*Anordnung Unt. AG**
*** Pauschalposition
StL-Nr. 2110510519299199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'CI/5 "Detail A"'

Vorhandene Verkehrsschilder nach Unterlagen des AG außer Kraft setzen.
Länge des Arbeitsbereiches '50'

Für Verkehrsführungsphase '4'

Verkehrsrechtliche Anordnung nach Unterlagen des AG
einholen und zugehörige Unterlagen erstellen. Erforderliche Ortsbesichtigungen zur Erstellung der Planunterlagen für die verkehrsrechtliche Anordnung durchführen.
Anfallende Gebühren '175,00€'
Menge: 1,000 Psch
Leistungsbereichkatalog: 105

**02.04.0002 Verkehrssich. läng. Dauer vorhalten wie Vorposition**
StL-Nr. 2110511019
Verkehrssicherung längerer Dauer vorhalten, warten, instand setzen und betreiben. Vorübergehende Verkehrssicherungsmaßnahmen durchführen. Die Kontrolle der Verkehrssicherung wird gesondert vergütet.
Verkehrssicherung wie in Vorposition beschrieben.
Für Verkehrsführungsphase '4.1'
Menge: 5,000 d
Leistungsbereichkatalog: 105

**02.04.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 5,000 d
Leistungsbereichkatalog: 105

**02.04.0004 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '4.1'
Menge: 1,000 Psch
Leistungsbereichkatalog: 105

**02.04.0005 Transp. LSA f. Engst. aufb. u. abb. LSA Typ B*Verbind. Wahl AN Entf. ü.50bis100m*Versorg. Wahl AN VTU erstellen**
StL-Nr. 21105505112101
Transportable Lichtsignalanlage (LSA) für Engstelle
einschließlich Energieversorgung aufbauen, in Betrieb
nehmen und abbauen. Vorhalten, Kontrolle, Wartung, In-
standsetzung und Betreiben werden gesondert vergütet.
Vorübergehende Verkehrssicherungsmaßnahmen durchführen.
70 v. H. des Preises werden nach betriebsfertigem Aufbau, der Rest nach Abbau vergütet.
LSA Typ B, Festzeitsteuerung.
Verbindung nach Wahl des AN.
Entfernung der Signalgeberstandorte über 50,00 m bis
100,00 m.
Energieversorgung nach Wahl des AN.
Verkehrstechnische Unterlage bestehend aus Signallageplan, Berechnungen, Zwischenzeitenmatrix, Signalzeitenplan erstellen.
Menge: 1,000 St
Leistungsbereichkatalog: 105

**02.04.0006 Transport. Lichtsignalanlage vorh. wie Vorposition**
StL-Nr. 2110551501
Transportable Lichtsignalanlage (LSA) vorhalten, warten, instand setzen und betreiben. Vorübergehende Verkehrssicherungsmaßnahmen durchführen. Die Kontrolle
wird gesondert vergütet.
Transportable LSA wie in Vorposition beschrieben.
Menge: 5,000 Std
Leistungsbereichkatalog: 105

*Hinweis: Bauphase 4.2*
Bauphase 4.2
Nach Verkehrszeichenplan Nr. B427-04-02-53-6-1-04.2

**02.04.0007 Verkehrssich. läng. Dauer aufbauen Arbeitsstelle*Verk.konzept AG auß. Kraft setzen Anordnung Unt. AG**
*** Pauschalposition
StL-Nr. 2110510512209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase '4.2'

Verkehrsrechtliche Anordnung nach Unterlagen des AG
einholen und zugehörige Unterlagen erstellen. Erforderliche Ortsbesichtigungen zur Erstellung der Planunterlagen für die verkehrsrechtliche Anordnung durchführen.
Anfallende Gebühren '175,00€'
Menge: 1,000 Psch
Leistungsbereichkatalog: 105

**02.04.0008 Verkehrssich. läng. Dauer vorhalten wie Vorposition**
StL-Nr. 2110511019
Verkehrssicherung längerer Dauer vorhalten, warten, instand setzen und betreiben. Vorübergehende Verkehrssicherungsmaßnahmen durchführen. Die Kontrolle der Verkehrssicherung wird gesondert vergütet.
Verkehrssicherung wie in Vorposition beschrieben.
Für Verkehrsführungsphase '4.2'
Menge: 50,000 d
Leistungsbereichkatalog: 105

**02.04.0009 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 50,000 d
Leistungsbereichkatalog: 105

**02.04.0010 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '4.2'
Menge: 1,000 Psch
Leistungsbereichkatalog: 105

**02.04.0011 Transp.Schutzeinrichtung aufbauen Arb.st./fl. Verk.*Aufhaltest. T3 Wirkungsber.maxW2**
StL-Nr. 21105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 30,000 m
Leistungsbereichkatalog: 105

*Hinweis: Einheit md = Meter*Tag*
Einheit md = Meter*Tag
30 Meter * 10 Tage

**02.04.0012 Transport. Schutzeinr. vorhalten wie Vorposition**
StL-Nr. 2110561001
Transportable Schutzeinrichtung vorhalten, warten und
instand setzen. Vorübergehende Verkehrssicherungsmaßnahmen durchführen. Die Kontrolle wird gesondert
vergütet.
Transportable Schutzeinrichtung wie in Vorposition beschrieben.
Menge: 300,000 md
Leistungsbereichkatalog: 105

**02.04.0013 AEK f. transp. Schutzeinr. aufb.**
StL-Nr. 2110562590
Anfangs-/Endkonstruktion (AEK) für transportable
Schutzeinrichtung aufbauen und abbauen. Vorhalten, Kontrolle, Wartung und Instandsetzung werden gesondert
vergütet. Vorübergehende Verkehrssicherungsmaßnahmen
durchführen. 70 v. H. des Preises werden nach Aufbau,
der Rest nach Abbau vergütet.
AEK an OZ '02.02.0011'
Menge: 2,000 St
Leistungsbereichkatalog: 105

*Hinweis: Einheit Std = Stück*Tag*
Einheit Std = Stück*Tag
2 Stück * 10 Tage

**02.04.0014 AEK vorhalten wie Vorposition**
StL-Nr. 2110563001
Anfangs-/Endkonstruktion (AEK) für transportable
Schutzeinrichtung vorhalten, warten und instand setzen.
Vorübergehende Verkehrssicherungsmaßnahmen durchführen.
Die Kontrolle wird gesondert vergütet.
AEK wie in Vorposition beschrieben.
Menge: 20,000 Std
Leistungsbereichkatalog: 105

**02.04.0015 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 10,000 d
Leistungsbereichkatalog: 105

*Hinweis: Nach Verkehrszeichenplan Nr.*
Nach Verkehrszeichenplan Nr. B427-04-02-53-6-1-05

#### Abschnitt 02.05 VS WEST BAUPHASE 5

**02.05.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '5'

Verkehrsrechtliche Anordnung nach Unterlagen des AG
einholen und zugehörige Unterlagen erstellen. Erforderliche Ortsbesichtigungen zur Erstellung der Planunterlagen für die verkehrsrechtliche Anordnung durchführen.
Anfallende Gebühren '175,00€'
Menge: 1,000 Psch
Leistungsbereichkatalog: 105

**02.05.0002 Verkehrssich. läng. Dauer vorhalten wie Vorposition**
StL-Nr. 2110511019
Verkehrssicherung längerer Dauer vorhalten, warten, instand setzen und betreiben. Vorübergehende Verkehrssicherungsmaßnahmen durchführen. Die Kontrolle der Verkehrssicherung wird gesondert vergütet.
Verkehrssicherung wie in Vorposition beschrieben.
Für Verkehrsführungsphase '5'
Menge: 70,000 d
Leistungsbereichkatalog: 105

**02.05.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 70,000 d
Leistungsbereichkatalog: 105

**02.05.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 70,000 d
Leistungsbereichkatalog: 105

**02.05.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '5'
Menge: 1,000 Psch
Leistungsbereichkatalog: 105

*Hinweis: Nach Verkehrszeichenplan Nr.*
Nach Verkehrszeichenplan Nr. B427-04-02-53-6-1-06 und B427-04-02-53-6-1-11 Blatt 1-3

#### Abschnitt 02.06 VS WEST BAUPHASE 6

**02.06.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '6'

Verkehrsrechtliche Anordnung nach Unterlagen des AG
einholen und zugehörige Unterlagen erstellen. Erforderliche Ortsbesichtigungen zur Erstellung der Planunterlagen für die verkehrsrechtliche Anordnung durchführen.
Anfallende Gebühren '175,00€'
Menge: 1,000 Psch
Leistungsbereichkatalog: 105

**02.06.0002 Verkehrssich. läng. Dauer vorhalten wie Vorposition**
StL-Nr. 2110511019
Verkehrssicherung längerer Dauer vorhalten, warten, instand setzen und betreiben. Vorübergehende Verkehrssicherungsmaßnahmen durchführen. Die Kontrolle der Verkehrssicherung wird gesondert vergütet.
Verkehrssicherung wie in Vorposition beschrieben.
Für Verkehrsführungsphase '6'
Menge: 21,000 d
Leistungsbereichkatalog: 105

**02.06.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 21,000 d
Leistungsbereichkatalog: 105

**02.06.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 21,000 d
Leistungsbereichkatalog: 105

**02.06.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '6'
Menge: 1,000 Psch
Leistungsbereichkatalog: 105

**02.06.0006 Verkehrstafel aufb., abb., vorh.*Tafel ü. 1,1-2 m2 Typ RA2 Höhe 2,00 m*über 7 b. 14 Tage**
StL-Nr. 2110524591209203
Verkehrstafel aufbauen, vorhalten, warten, instand setzen und abbauen. Aufstellvorrichtung nach statischen
und konstruktiven Erfordernissen. Vorübergehende Verkehrssicherungsmaßnahmen durchführen. Die Kontrolle
wird gesondert vergütet.
Verkehrstafel 'Vorankündigungstafel'

Größe über 1,10 bis 2,00 m2 nach Unterlagen des AG.
Retroreflektierend mit Folie Klasse RA2.
Aufstellvorrichtung 'nach Wahl des AN'

Aufstellhöhe über der Verkehrsfläche = 2,00 m.
Einsatzzeit über 7 bis 14 Tage.
Menge: 2,000 St
Leistungsbereichkatalog: 105

**02.06.0007 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

*Hinweis: Nach Verkehrszeichenplan Nr.*
Nach Verkehrszeichenplan Nr. B427-04-02-53-6-1-07 und B427-04-02-53-6-1-11 Blatt 1-3

#### Abschnitt 02.07 VS WEST BAUPHASE 7

**02.07.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '7'

Verkehrsrechtliche Anordnung nach Unterlagen des AG
einholen und zugehörige Unterlagen erstellen. Erforderliche Ortsbesichtigungen zur Erstellung der Planunterlagen für die verkehrsrechtliche Anordnung durchführen.
Anfallende Gebühren '175,00€'
Menge: 1,000 Psch
Leistungsbereichkatalog: 105

**02.07.0002 Verkehrssich. läng. Dauer vorhalten wie Vorposition**
StL-Nr. 2110511019
Verkehrssicherung längerer Dauer vorhalten, warten, instand setzen und betreiben. Vorübergehende Verkehrssicherungsmaßnahmen durchführen. Die Kontrolle der Verkehrssicherung wird gesondert vergütet.
Verkehrssicherung wie in Vorposition beschrieben.
Für Verkehrsführungsphase '7'
Menge: 21,000 d
Leistungsbereichkatalog: 105

**02.07.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 21,000 d
Leistungsbereichkatalog: 105

**02.07.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 21,000 d
Leistungsbereichkatalog: 105

**02.07.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '7'
Menge: 1,000 Psch
Leistungsbereichkatalog: 105

**02.07.0006 Verkehrstafel aufb., abb., vorh.*Tafel ü. 1,1-2 m2 Typ RA2 Höhe 2,00 m*über 7 b. 14 Tage**
StL-Nr. 2110524591209203
Verkehrstafel aufbauen, vorhalten, warten, instand setzen und abbauen. Aufstellvorrichtung nach statischen
und konstruktiven Erfordernissen. Vorübergehende Verkehrssicherungsmaßnahmen durchführen. Die Kontrolle
wird gesondert vergütet.
Verkehrstafel 'Vorankündigungstafel'

Größe über 1,10 bis 2,00 m2 nach Unterlagen des AG.
Retroreflektierend mit Folie Klasse RA2.
Aufstellvorrichtung 'nach Wahl des AN'

Aufstellhöhe über der Verkehrsfläche = 2,00 m.
Einsatzzeit über 7 bis 14 Tage.
Menge: 2,000 St
Leistungsbereichkatalog: 105

**02.07.0007 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

*Hinweis: Nach Verkehrszeichenplan Nr.*
Nach Verkehrszeichenplan Nr. B427-04-02-53-6-1-08

#### Abschnitt 02.08 VS WEST BAUPHASE 8

**02.08.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '5'

Verkehrsrechtliche Anordnung nach Unterlagen des AG
einholen und zugehörige Unterlagen erstellen. Erforderliche Ortsbesichtigungen zur Erstellung der Planunterlagen für die verkehrsrechtliche Anordnung durchführen.
Anfallende Gebühren '175,00€'
Menge: 1,000 Psch
Leistungsbereichkatalog: 105

**02.08.0002 Verkehrssich. läng. Dauer vorhalten wie Vorposition**
StL-Nr. 2110511019
Verkehrssicherung längerer Dauer vorhalten, warten, instand setzen und betreiben. Vorübergehende Verkehrssicherungsmaßnahmen durchführen. Die Kontrolle der Verkehrssicherung wird gesondert vergütet.
Verkehrssicherung wie in Vorposition beschrieben.
Für Verkehrsführungsphase '5'
Menge: 21,000 d
Leistungsbereichkatalog: 105

**02.08.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 21,000 d
Leistungsbereichkatalog: 105

**02.08.0004 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '5'
Menge: 1,000 Psch
Leistungsbereichkatalog: 105

*Hinweis: Nach Verkehrszeichenplan Nr.*
Nach Verkehrszeichenplan Nr. B427-04-02-53-6-1-09

#### Abschnitt 02.09 VS WEST BAUPHASE 9

**02.09.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '9'

Verkehrsrechtliche Anordnung nach Unterlagen des AG
einholen und zugehörige Unterlagen erstellen. Erforderliche Ortsbesichtigungen zur Erstellung der Planunterlagen für die verkehrsrechtliche Anordnung durchführen.
Anfallende Gebühren '175,00€'
Menge: 1,000 Psch
Leistungsbereichkatalog: 105

**02.09.0002 Verkehrssich. läng. Dauer vorhalten wie Vorposition**
StL-Nr. 2110511019
Verkehrssicherung längerer Dauer vorhalten, warten, instand setzen und betreiben. Vorübergehende Verkehrssicherungsmaßnahmen durchführen. Die Kontrolle der Verkehrssicherung wird gesondert vergütet.
Verkehrssicherung wie in Vorposition beschrieben.
Für Verkehrsführungsphase '9'
Menge: 14,000 d
Leistungsbereichkatalog: 105

**02.09.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 14,000 d
Leistungsbereichkatalog: 105

**02.09.0004 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

**02.09.0005 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '9'
Menge: 1,000 Psch
Leistungsbereichkatalog: 105

**02.09.0006 Verkehrstafel aufb., abb., vorh.*Tafel ü. 1,1-2 m2 Typ RA2 Höhe 2,00 m*über 7 b. 14 Tage**
StL-Nr. 2110524591209203
Verkehrstafel aufbauen, vorhalten, warten, instand setzen und abbauen. Aufstellvorrichtung nach statischen
und konstruktiven Erfordernissen. Vorübergehende Verkehrssicherungsmaßnahmen durchführen. Die Kontrolle
wird gesondert vergütet.
Verkehrstafel 'Vorankündigungstafel'

Größe über 1,10 bis 2,00 m2 nach Unterlagen des AG.
Retroreflektierend mit Folie Klasse RA2.
Aufstellvorrichtung 'nach Wahl des AN'

Aufstellhöhe über der Verkehrsfläche = 2,00 m.
Einsatzzeit über 7 bis 14 Tage.
Menge: 2,000 St
Leistungsbereichkatalog: 105

**02.09.0007 Kontrolle d. Verkehrss. a. Uml.str. zwei bzw. einmal*elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 14,000 d
Leistungsbereichkatalog: 105

*Hinweis: Lagerplatz 11*
Lagerplatz 11
Nach Verkehrszeichenplan Nr. B427-04-02-53-6-1-10

#### Abschnitt 02.10 LAGERPLATZ 11

**02.10.0001 Verkehrssich. läng. Dauer aufbauen Arbeitsstelle*Verk.konzept AG Anordnung Unt. AG**
*** Pauschalposition
StL-Nr. 2110510512099199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Länge des Arbeitsbereiches 'Zu- und Ausfahrt Lagerplatz'

Für Verkehrsführungsphase '1 bis 9. Lagerplatz 11'

Verkehrsrechtliche Anordnung nach Unterlagen des AG
einholen und zugehörige Unterlagen erstellen. Erforderliche Ortsbesichtigungen zur Erstellung der Planunterlagen für die verkehrsrechtliche Anordnung durchführen.
Anfallende Gebühren '175,00€'
Menge: 1,000 Psch
Leistungsbereichkatalog: 105

**02.10.0002 Verkehrssich. läng. Dauer vorhalten wie Vorposition**
StL-Nr. 2110511019
Verkehrssicherung längerer Dauer vorhalten, warten, instand setzen und betreiben. Vorübergehende Verkehrssicherungsmaßnahmen durchführen. Die Kontrolle der Verkehrssicherung wird gesondert vergütet.
Verkehrssicherung wie in Vorposition beschrieben.
Für Verkehrsführungsphase 'Zu- und Ausfahrt Lagerplatz 11'
Menge: 250,000 d
Leistungsbereichkatalog: 105

**02.10.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 250,000 d
Leistungsbereichkatalog: 105

**02.10.0004 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase '1 bis 9. Lagerplatz 11'
Menge: 1,000 Psch
Leistungsbereichkatalog: 105

#### Abschnitt 02.11 FAHRBAHNMARKIERUNGEN

*Hinweis: Menge in Teilbereiche*

**02.11.0001 Längsmarkierung Typ II herstellen durchg. Fb.begr.*Breite 0,12 m Folie,Gew.o.Kunst*mind. P 6 nicht grob. Decke*Markierung entf.**
StL-Nr. 2110533211502201
Längsmarkierung Typ II einschl. evtl. Sperrflächenumrandung als vorübergehende Markierung herstellen, warten und instand setzen. Vormarkieren. Vorübergehende
Verkehrssicherungsmaßnahmen durchführen. Abgerechnet
wird der markierte Strich, bei Doppelstrichen zwei
Striche.
Durchgehend als Fahrbahnbegrenzung.
Strichbreite = 0,12 m.
Markierungssystem aus Folie, Gewebe- oder Kunststoffträger.
Verkehrsklasse mindestens P 6.
Markierung auf nicht grobstrukturierter Asphaltdeckschicht.
Markierung entfernen. Abfall aufnehmen und nach Wahl
des AN verwerten.
Menge: 975,000 m
Leistungsbereichkatalog: 105

**02.11.0002 Längsmarkierung Typ II herstellen Str/L 1zu1 Leitl.*Breite 0,12 m Folie,Gew.o.Kunst*mind. P 6 nicht grob. Decke*Markierung entf.**
StL-Nr. 2110533251502201
Längsmarkierung Typ II einschl. evtl. Sperrflächenumrandung als vorübergehende Markierung herstellen, warten und instand setzen. Vormarkieren. Vorübergehende
Verkehrssicherungsmaßnahmen durchführen. Abgerechnet
wird der markierte Strich, bei Doppelstrichen zwei
Striche.
Unterbrochen; Verhältnis Strich/Lücke 1 zu 1 als Leitlinie.
Strichbreite = 0,12 m.
Markierungssystem aus Folie, Gewebe- oder Kunststoffträger.
Verkehrsklasse mindestens P 6.
Markierung auf nicht grobstrukturierter Asphaltdeckschicht.
Markierung entfernen. Abfall aufnehmen und nach Wahl
des AN verwerten.
Menge: 220,000 m
Leistungsbereichkatalog: 105

**02.11.0003 Quermarkierung Typ II herstellen Haltlinie*Folie,Gew.o.Kunst mind. P 6*nicht grob. Decke Markierung entf.**
StL-Nr. 21105334150221
Quermarkierung Typ II als vorübergehende Markierung
herstellen, warten und instand setzen. Vormarkieren.
Vorübergehende Verkehrssicherungsmaßnahmen durchführen.
Abgerechnet wird der markierte Strich.
Markierung = Haltlinie.
Markierungssystem aus Folie, Gewebe- oder Kunststoffträger.
Verkehrsklasse mindestens P 6.
Markierung auf nicht grobstrukturierter Asphaltdeckschicht.
Markierung entfernen. Abfall aufnehmen und nach Wahl
des AN verwerten.
Menge: 95,000 m
Leistungsbereichkatalog: 105

**02.11.0004 Quermarkierung Typ II herstellen Wartelinie*Folie,Gew.o.Kunst mind. P 6*nicht grob. Decke Markierung entf.**
StL-Nr. 21105334250221
Quermarkierung Typ II als vorübergehende Markierung
herstellen, warten und instand setzen. Vormarkieren.
Vorübergehende Verkehrssicherungsmaßnahmen durchführen.
Abgerechnet wird der markierte Strich.
Markierung = Wartelinie.
Markierungssystem aus Folie, Gewebe- oder Kunststoffträger.
Verkehrsklasse mindestens P 6.
Markierung auf nicht grobstrukturierter Asphaltdeckschicht.
Markierung entfernen. Abfall aufnehmen und nach Wahl
des AN verwerten.
Menge: 2,000 m
Leistungsbereichkatalog: 105

**02.11.0005 Auskreuzung herstellen Typ II*Breite 0,12 m Länge 2 x 2,00 m*mind. P 6 nicht grob. Decke*Folie entf.**
StL-Nr. 21105344211421
Auskreuzung als vorübergehende Markierung herstellen,
warten und instand setzen. Vorübergehende Verkehrssicherungsmaßnahmen durchführen.
Als Markierungssystem aus Folie Typ II.
Strichbreite = 0,12 m.
Strichlänge = 2 x 2,00 m.
Verkehrsklasse mindestens P 6.
Markierung auf nicht grobstrukturierter Asphaltdeckschicht.
Markierungsfolie entfernen. Abfall aufnehmen und nach
Wahl des AN verwerten.
Menge: 2,000 St
Leistungsbereichkatalog: 105

*Hinweis: Kontrolle erfolgt über die*
Kontrolle erfolgt über die Kontrolle der jeweiligen Bauphase

#### Abschnitt 02.12 VS AUF ANORDNUNG DES AG

**02.12.0001 Absp.g.,Warneinr. aufb. u. abb. Abspsch. 250x2000*Typ RA2 5 Strah.eins. rot*mit Tastleiste Versorg. Wahl AN**
StL-Nr. 21105405052411
Absperrgerät oder Warneinrichtung betriebsfertig aufbauen und abbauen. Vorhalten, Kontrolle, Wartung, In-
standsetzung und Betreiben werden gesondert vergütet.
Vorübergehende Verkehrssicherungsmaßnahmen durchführen.
70 v. H. des Preises werden nach betriebsfertigem Aufbau, der Rest nach Abbau vergütet.
Absperrschranke Größe 250 x 2000 mm mit Aufstellvorrichtung.
Mit retroreflektierender Folie Klasse RA2.
Mit 5 Richtstrahlern einseitig, rotes Dauerlicht, WL1.
Mit Tastleiste.
Energieversorgung nach Wahl des AN.
Menge: 10,000 St
Leistungsbereichkatalog: 105

*Hinweis: Einheit Std = Stück*Tag*
Einheit Std = Stück*Tag
10 Stück * 20 Tage‑

**02.12.0002 Absp.g.,Warneinr. vorhalten wie Vorposition**
StL-Nr. 2110541001
Absperrgerät oder Warneinrichtung vorhalten, warten,
instand setzen und betreiben. Vorübergehende Verkehrssicherungsmaßnahmen durchführen. Die Kontrolle wird gesondert vergütet.
Absperrgerät oder Warneinrichtung wie in Vorposition
beschrieben.
Menge: 200,000 Std
Leistungsbereichkatalog: 105

**02.12.0003 Absp.g.,Warneinr. aufb. u. abb. Pfeilbake eins.*Typ RA2 mit Tastleiste**
StL-Nr. 21105405032010
Absperrgerät oder Warneinrichtung betriebsfertig aufbauen und abbauen. Vorhalten, Kontrolle, Wartung, In-
standsetzung und Betreiben werden gesondert vergütet.
Vorübergehende Verkehrssicherungsmaßnahmen durchführen.
70 v. H. des Preises werden nach betriebsfertigem Aufbau, der Rest nach Abbau vergütet.
Pfeilbake Größe 1000 x 250 mm einseitig.
Mit retroreflektierender Folie Klasse RA2.
Mit Tastleiste.
Menge: 10,000 St
Leistungsbereichkatalog: 105

*Hinweis: Einheit Std = Stück*Tag*
Einheit Std = Stück*Tag
10 Stück * 20 Tage

**02.12.0004 Absp.g.,Warneinr. vorhalten wie Vorposition**
StL-Nr. 2110541001
Absperrgerät oder Warneinrichtung vorhalten, warten,
instand setzen und betreiben. Vorübergehende Verkehrssicherungsmaßnahmen durchführen. Die Kontrolle wird gesondert vergütet.
Absperrgerät oder Warneinrichtung wie in Vorposition
beschrieben.
Menge: 200,000 Std
Leistungsbereichkatalog: 105

**02.12.0005 Absp.g.,Warneinr. aufb. u. abb. Pfeilbake doppels*Typ RA2 mit Tastleiste**
StL-Nr. 21105405042010
Absperrgerät oder Warneinrichtung betriebsfertig aufbauen und abbauen. Vorhalten, Kontrolle, Wartung, In-
standsetzung und Betreiben werden gesondert vergütet.
Vorübergehende Verkehrssicherungsmaßnahmen durchführen.
70 v. H. des Preises werden nach betriebsfertigem Aufbau, der Rest nach Abbau vergütet.
Pfeilbake Größe 1000 x 250 mm doppelseitig.
Mit retroreflektierender Folie Klasse RA2.
Mit Tastleiste.
Menge: 10,000 St
Leistungsbereichkatalog: 105

*Hinweis: Einheit Std = Stück*Tag*
Einheit Std = Stück*Tag
10 Stück * 20 Tage

**02.12.0006 Absp.g.,Warneinr. vorhalten wie Vorposition**
StL-Nr. 2110541001
Absperrgerät oder Warneinrichtung vorhalten, warten,
instand setzen und betreiben. Vorübergehende Verkehrssicherungsmaßnahmen durchführen. Die Kontrolle wird gesondert vergütet.
Absperrgerät oder Warneinrichtung wie in Vorposition
beschrieben.
Menge: 200,000 Std
Leistungsbereichkatalog: 105

**02.12.0007 Absp.g.,Warneinr. aufb. u. abb. Pfeilbake eins.*Typ RA2 eins. Dauerlicht*mit Tastleiste Versorg. Wahl AN**
StL-Nr. 21105405032111
Absperrgerät oder Warneinrichtung betriebsfertig aufbauen und abbauen. Vorhalten, Kontrolle, Wartung, In-
standsetzung und Betreiben werden gesondert vergütet.
Vorübergehende Verkehrssicherungsmaßnahmen durchführen.
70 v. H. des Preises werden nach betriebsfertigem Aufbau, der Rest nach Abbau vergütet.
Pfeilbake Größe 1000 x 250 mm einseitig.
Mit retroreflektierender Folie Klasse RA2.
Mit 1 Richtstrahler einseitig, gelbes Dauerlicht, WL1.
Mit Tastleiste.
Energieversorgung nach Wahl des AN.
Menge: 10,000 St
Leistungsbereichkatalog: 105

*Hinweis: Einheit Std = Stück*Tag*
Einheit Std = Stück*Tag
10 Stück * 20 Tage

**02.12.0008 Absp.g.,Warneinr. vorhalten wie Vorposition**
StL-Nr. 2110541001
Absperrgerät oder Warneinrichtung vorhalten, warten,
instand setzen und betreiben. Vorübergehende Verkehrssicherungsmaßnahmen durchführen. Die Kontrolle wird gesondert vergütet.
Absperrgerät oder Warneinrichtung wie in Vorposition
beschrieben.
Menge: 200,000 Std
Leistungsbereichkatalog: 105

**02.12.0009 Absp.g.,Warneinr. aufb. u. abb. Pfeilbake doppels*Typ RA2 eins. Dauerlicht*mit Tastleiste Versorg. Wahl AN**
StL-Nr. 21105405042111
Absperrgerät oder Warneinrichtung betriebsfertig aufbauen und abbauen. Vorhalten, Kontrolle, Wartung, In-
standsetzung und Betreiben werden gesondert vergütet.
Vorübergehende Verkehrssicherungsmaßnahmen durchführen.
70 v. H. des Preises werden nach betriebsfertigem Aufbau, der Rest nach Abbau vergütet.
Pfeilbake Größe 1000 x 250 mm doppelseitig.
Mit retroreflektierender Folie Klasse RA2.
Mit 1 Richtstrahler einseitig, gelbes Dauerlicht, WL1.
Mit Tastleiste.
Energieversorgung nach Wahl des AN.
Menge: 10,000 St
Leistungsbereichkatalog: 105

*Hinweis: Einheit Std = Stück*Tag*
Einheit Std = Stück*Tag
10 Stück * 20 Tage

**02.12.0010 Absp.g.,Warneinr. vorhalten wie Vorposition**
StL-Nr. 2110541001
Absperrgerät oder Warneinrichtung vorhalten, warten,
instand setzen und betreiben. Vorübergehende Verkehrssicherungsmaßnahmen durchführen. Die Kontrolle wird gesondert vergütet.
Absperrgerät oder Warneinrichtung wie in Vorposition
beschrieben.
Menge: 200,000 Std
Leistungsbereichkatalog: 105

**02.12.0011 Verkehrsschild aufbauen u. abbauen Ronde,Dreie.Quad.*Größe 2 Typ RA2*Höhe 2,20 m**
StL-Nr. 21105203122004
Verkehrsschild aufbauen und abbauen. Vorhalten, Kontrolle, Wartung und Instandsetzung werden gesondert
vergütet. Aufstellvorrichtung nach statischen Erfordernissen. Vorübergehende Verkehrssicherungsmaßnahmen
durchführen. 70 v. H. des Preises werden nach Aufbau,
der Rest nach Abbau vergütet.
Verkehrsschild = Ronde, Dreieck, Quadrat.
Größe 2.
Retroreflektierend mit Folie Klasse RA2.
Aufstellhöhe über der Verkehrsfläche = 2,20 m.
Menge: 10,000 St
Leistungsbereichkatalog: 105

*Hinweis: Einheit Std = Stück*Tag*
Einheit Std = Stück*Tag
10 Stück * 20 Tage

**02.12.0012 Verkehrsschild vorhalten wie Vorposition**
StL-Nr. 2110520501
Verkehrsschild vorhalten, warten und instand setzen.
Vorübergehende Verkehrssicherungsmaßnahmen durchführen.
Die Kontrolle wird gesondert vergütet.
Verkehrsschild wie in Vorposition beschrieben.
Menge: 200,000 Std
Leistungsbereichkatalog: 105

**02.12.0013 Verkehrsschild aufbauen u. abbauen*Größe 2 Typ RA2*Höhe 2,20 m**
StL-Nr. 21105203922004
Verkehrsschild aufbauen und abbauen. Vorhalten, Kontrolle, Wartung und Instandsetzung werden gesondert
vergütet. Aufstellvorrichtung nach statischen Erfordernissen. Vorübergehende Verkehrssicherungsmaßnahmen
durchführen. 70 v. H. des Preises werden nach Aufbau,
der Rest nach Abbau vergütet.
Verkehrsschild 'Zusatzschild Rechteck'

Größe 2.
Retroreflektierend mit Folie Klasse RA2.
Aufstellhöhe über der Verkehrsfläche = 2,20 m.
Menge: 5,000 St
Leistungsbereichkatalog: 105

*Hinweis: Einheit Std = Stück*Tag*

**02.12.0014 Verkehrsschild vorhalten wie Vorposition**
StL-Nr. 2110520501
Verkehrsschild vorhalten, warten und instand setzen.
Vorübergehende Verkehrssicherungsmaßnahmen durchführen.
Die Kontrolle wird gesondert vergütet.
Verkehrsschild wie in Vorposition beschrieben.
Menge: 200,000 Std
Leistungsbereichkatalog: 105

*Hinweis: Verkehrszeichen,*
Verkehrszeichen, Verkehrseinrichtungen

**02.12.0015 Zusätzliche An- und Abfahrt**
Zusätzliche An- und Abfahrt einer Kolonne auf ausdrückliche Anforderung des AG.
Die Pauschale wird nur einmal pro Anforderung vergütet.
Menge: 10,000 St

*Hinweis: Transportableschutzeinrichtung*

**02.12.0016 Zusätzliche An- und Abfahrt**
Zusätzliche An- und Abfahrt einer Kolonne auf ausdrückliche Anforderung des AG.
Die Pauschale wird nur einmal pro Anforderung vergütet.
Menge: 2,000 St

*Hinweis: Makierung*

**02.12.0017 Zusätzliche An- und Abfahrt**
Zusätzliche An- und Abfahrt einer Kolonne auf ausdrückliche Anforderung des AG.
Die Pauschale wird nur einmal pro Anforderung vergütet.
Menge: 5,000 St

**02.12.0018 Verkehrsschild verändern Schild Größe 2*Höhe über 2,00 m a./i.Kraft setzen*mob.Auskreuzvorr.**
StL-Nr. 211052102231
Vorhandenes Verkehrsschild verändern, vorhalten, warten
und instand setzen. Vorübergehende Verkehrssicherungsmaßnahmen durchführen. Die Kontrolle wird gesondert
vergütet.
Verkehrsschild Größe 2.
Neben der Fahrbahn. Aufstellhöhe über 2,00 m.
Verkehrsschild berührungslos außer Kraft und wieder in
Kraft setzen.
Verkehrsschild außer Kraft setzen mit mobiler Auskreuzvorrichtung.
Menge: 10,000 St
Leistungsbereichkatalog: 105

**02.12.0019 Transp.Schutzeinrichtung aufbauen Arb.st./fl. Verk.*Aufhaltest. T3 Wirkungsber.maxW2**
StL-Nr. 21105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 50,000 m
Leistungsbereichkatalog: 105

*Hinweis: Einheit md = Meter*Tag*
Einheit md = Meter*Tag
50 Meter * 10 Tage

**02.12.0020 Transport. Schutzeinr. vorhalten wie Vorposition**
StL-Nr. 2110561001
Transportable Schutzeinrichtung vorhalten, warten und
instand setzen. Vorübergehende Verkehrssicherungsmaßnahmen durchführen. Die Kontrolle wird gesondert
vergütet.
Transportable Schutzeinrichtung wie in Vorposition beschrieben.
Menge: 500,000 md
Leistungsbereichkatalog: 105

**02.12.0021 AEK f. transp. Schutzeinr. aufb.**
StL-Nr. 2110562590
Anfangs-/Endkonstruktion (AEK) für transportable
Schutzeinrichtung aufbauen und abbauen. Vorhalten, Kontrolle, Wartung und Instandsetzung werden gesondert
vergütet. Vorübergehende Verkehrssicherungsmaßnahmen
durchführen. 70 v. H. des Preises werden nach Aufbau,
der Rest nach Abbau vergütet.
AEK an OZ '02.12.0019'
Menge: 2,000 St
Leistungsbereichkatalog: 105

*Hinweis: Einheit Std = Stück*Tag*
Einheit Std = Stück*Tag
2 Stück * 10 Tage

**02.12.0022 AEK vorhalten wie Vorposition**
StL-Nr. 2110563001
Anfangs-/Endkonstruktion (AEK) für transportable
Schutzeinrichtung vorhalten, warten und instand setzen.
Vorübergehende Verkehrssicherungsmaßnahmen durchführen.
Die Kontrolle wird gesondert vergütet.
AEK wie in Vorposition beschrieben.
Menge: 20,000 Std
Leistungsbereichkatalog: 105

*Hinweis: Für Transportable Schutzeinrichtung*
Für Transportable Schutzeinrichtung und
Anfangs-/Endkonstruktion

**02.12.0023 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 10,000 d
Leistungsbereichkatalog: 105

**02.12.0024 Transp. Schutzeinrichtung umsetzen*Arb.st./fl. Verk.**
StL-Nr. 21105615900002
Transportable Schutzeinrichtung innerhalb des Arbeitsstellenbereiches umsetzen. Vorübergehende Verkehrssicherungsmaßnahmen durchführen.
Transportable Schutzeinrichtung der OZ '02.05.0015'

Standort nach Umsetzen = Einsatzbereich B, zwischen Ar-
beitsstelle und parallel fließendem Verkehr.
Menge: 50,000 m
Leistungsbereichkatalog: 105

**02.12.0025 Verkehrsschild aufbauen u. abbauen Zeichen 455,460*Größe 2 Typ RA2*flach Höhe 2,20 m**
StL-Nr. 21105203522194
Verkehrsschild aufbauen und abbauen. Vorhalten, Kontrolle, Wartung und Instandsetzung werden gesondert
vergütet. Aufstellvorrichtung nach statischen Erfordernissen. Vorübergehende Verkehrssicherungsmaßnahmen
durchführen. 70 v. H. des Preises werden nach Aufbau,
der Rest nach Abbau vergütet.
Verkehrsschild = Zeichen 455, 460.
Größe 2.
Retroreflektierend mit Folie Klasse RA2.
Schild = flach.
Aufstellvorrichtung 'nach Wahl des AN'

Aufstellhöhe über der Verkehrsfläche = 2,20 m.
Menge: 20,000 St
Leistungsbereichkatalog: 105

**02.12.0026 Verkehrsschild vorhalten wie Vorposition**
StL-Nr. 2110520501
Verkehrsschild vorhalten, warten und instand setzen.
Vorübergehende Verkehrssicherungsmaßnahmen durchführen.
Die Kontrolle wird gesondert vergütet.
Verkehrsschild wie in Vorposition beschrieben.
Menge: 200,000 Std
Leistungsbereichkatalog: 105

**02.12.0027 Verkehrstafel aufbauen und abbauen temp. Wegweiser*Tafel ü. 1,1-2 m2 Typ RA2*profilverstärkt*Höhe 2,20 m**
StL-Nr. 21105240212193
Verkehrstafel aufbauen und abbauen. Vorhalten, Kontrolle, Wartung und Instandsetzung werden gesondert
vergütet. Aufstellvorrichtung nach statischen Erfordernissen. Vorübergehende Verkehrssicherungsmaßnahmen
durchführen. 70 v.H. des Preises werden nach Aufbau,
der Rest nach Abbau vergütet.
Verkehrstafel = temporärer Wegweiser.
Größe über 1,10 bis 2,00 m2 nach Unterlagen des AG.
Retroreflektierend mit Folie Klasse RA2.
Randausbildung = profilverstärkt.
Aufstellvorrichtung 'nach Wahl des AN aufstellen'

Aufstellhöhe über der Verkehrsfläche = 2,20 m.
Menge: 5,000 St
Leistungsbereichkatalog: 105

*Hinweis: Einheit Std = Stück*Tag*
Einheit Std = Stück*Tag
5 Stück * 10 Tage

**02.12.0028 Verkehrstafel vorhalten wie Vorposition**
Verkehrstafel vorhalten, warten und instand setzen. Vo-
rübergehende Verkehrssicherungsmaßnahmen durchführen.
Die Kontrolle wird nicht gesondert vergütet.
Verkehrstafel wie in Vorposition beschrieben.
Menge: 50,000 Std
Leistungsbereichkatalog: 105

**02.12.0029 Verkehrstafel aufbauen und abbauen temp. Wegweiser*Tafel über 2-4 m2 Typ RA2*profilverstärkt*Höhe 2,20 m**
StL-Nr. 21105240222193
Verkehrstafel aufbauen und abbauen. Vorhalten, Kontrolle, Wartung und Instandsetzung werden gesondert
vergütet. Aufstellvorrichtung nach statischen Erfordernissen. Vorübergehende Verkehrssicherungsmaßnahmen
durchführen. 70 v.H. des Preises werden nach Aufbau,
der Rest nach Abbau vergütet.
Verkehrstafel = temporärer Wegweiser.
Größe über 2,00 bis 4,00 m2 nach Unterlagen des AG.
Retroreflektierend mit Folie Klasse RA2.
Randausbildung = profilverstärkt.
Aufstellvorrichtung 'nach Wahl des AN aufstellen'

Aufstellhöhe über der Verkehrsfläche = 2,20 m.
Menge: 5,000 St
Leistungsbereichkatalog: 105

*Hinweis: Einheit Std = Stück*Tag*
Einheit Std = Stück*Tag
5 Stück * 10 Tage

**02.12.0030 Verkehrstafel vorhalten wie Vorposition**
Verkehrstafel vorhalten, warten und instand setzen. Vo-
rübergehende Verkehrssicherungsmaßnahmen durchführen.
Die Kontrolle wird nicht gesondert vergütet.
Verkehrstafel wie in Vorposition beschrieben.
Menge: 50,000 Std
Leistungsbereichkatalog: 105

**02.12.0031 Verkehrstafel aufbauen und abbauen temp. Wegweiser*Tafel über 4-6 m2 Typ RA2*profilverstärkt*Höhe 2,20 m**
StL-Nr. 21105240232193
Verkehrstafel aufbauen und abbauen. Vorhalten, Kontrolle, Wartung und Instandsetzung werden gesondert
vergütet. Aufstellvorrichtung nach statischen Erfordernissen. Vorübergehende Verkehrssicherungsmaßnahmen
durchführen. 70 v.H. des Preises werden nach Aufbau,
der Rest nach Abbau vergütet.
Verkehrstafel = temporärer Wegweiser.
Größe über 4,00 bis 6,00 m2 nach Unterlagen des AG.
Retroreflektierend mit Folie Klasse RA2.
Randausbildung = profilverstärkt.
Aufstellvorrichtung 'nach Wahl des AN aufstellen'

Aufstellhöhe über der Verkehrsfläche = 2,20 m.
Menge: 5,000 St
Leistungsbereichkatalog: 105

*Hinweis: Einheit Std = Stück*Tag*
Einheit Std = Stück*Tag
5 Stück * 10 Tage

**02.12.0032 Verkehrstafel vorhalten wie Vorposition**
Verkehrstafel vorhalten, warten und instand setzen. Vo-
rübergehende Verkehrssicherungsmaßnahmen durchführen.
Die Kontrolle wird nicht gesondert vergütet.
Verkehrstafel wie in Vorposition beschrieben.
Menge: 50,000 Std
Leistungsbereichkatalog: 105

**02.12.0033 Pfeilmarkierung Typ I herstellen li. oder re. ab*Länge 5,00 m Folie*mind. P 4*grobstr. Decke Markierung entf.**
StL-Nr. 2110532622202101
Pfeilmarkierung Typ I als vorübergehende Markierung
herstellen, warten und instand setzen. Vormarkieren.
Vorübergehende Verkehrssicherungsmaßnahmen durchführen.
Markierungszeichen = Pfeil links oder rechts ab.
Länge = 5,00 m.
Markierungssystem aus Folie.
Verkehrsklasse mindestens P 4.
Markierung auf grobstrukturierter Asphaltdeckschicht.
Markierung entfernen. Abfall aufnehmen und nach Wahl
des AN verwerten.
Menge: 6,000 St
Leistungsbereichkatalog: 105

#### Abschnitt 02.13 REGELPLAN AUF ANORDNUNG DES AG

**02.13.0001 Verkehrssich. läng. Dauer aufbauen Arbeitsstelle auß. Kraft setzen Anordnung Unt. AG**
*** Pauschalposition
StL-Nr. 2110510519290199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'CI/5'

Vorhandene Verkehrsschilder nach Unterlagen des AG außer Kraft setzen.
Länge des Arbeitsbereiches '50m'

Verkehrsrechtliche Anordnung nach Unterlagen des AG
einholen und zugehörige Unterlagen erstellen. Erforderliche Ortsbesichtigungen zur Erstellung der Planunterlagen für die verkehrsrechtliche Anordnung durchführen.
Anfallende Gebühren '175,00€'
Menge: 1,000 Psch
Leistungsbereichkatalog: 105

**02.13.0002 Verkehrssich. läng. Dauer vorhalten wie Vorposition**
StL-Nr. 2110511010
Verkehrssicherung längerer Dauer vorhalten, warten, instand setzen und betreiben. Vorübergehende Verkehrssicherungsmaßnahmen durchführen. Die Kontrolle der Verkehrssicherung wird gesondert vergütet.
Verkehrssicherung wie in Vorposition beschrieben.
Menge: 10,000 d
Leistungsbereichkatalog: 105

**02.13.0003 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 10,000 d
Leistungsbereichkatalog: 105

**02.13.0004 Verkehrssich. läng. Dauer abbauen*in Kraft setzen**
*** Pauschalposition
StL-Nr. 211051209200
Verkehrssicherung an Arbeitsstellen längerer Dauer abbauen. Vorübergehende Verkehrssicherungsmaßnahmen
durchführen. Vorübergehende Markierung entfernen,
transportable Lichtsignalanlage, bauliches Leitelement,
mobile Stauwarnanlage, LED-Anzeigetafel und transportable Schutzeinrichtung abbauen werden gesondert
vergütet.
Nach RSA, Regelplan 'C1/5'

Vorhandene Verkehrsschilder nach Unterlagen des AG wieder in Kraft setzen.
Menge: 1,000 Psch
Leistungsbereichkatalog: 105

**02.13.0005 Transp. LSA f. Engst. aufb. u. abb. LSA Typ B*Verbind. Wahl AN Entf. ü.50bis100m*Versorg. Wahl AN VTU erstellen**
StL-Nr. 21105505112101
Transportable Lichtsignalanlage (LSA) für Engstelle
einschließlich Energieversorgung aufbauen, in Betrieb
nehmen und abbauen. Vorhalten, Kontrolle, Wartung, In-
standsetzung und Betreiben werden gesondert vergütet.
Vorübergehende Verkehrssicherungsmaßnahmen durchführen.
70 v. H. des Preises werden nach betriebsfertigem Aufbau, der Rest nach Abbau vergütet.
LSA Typ B, Festzeitsteuerung.
Verbindung nach Wahl des AN.
Entfernung der Signalgeberstandorte über 50,00 m bis
100,00 m.
Energieversorgung nach Wahl des AN.
Verkehrstechnische Unterlage bestehend aus Signallageplan, Berechnungen, Zwischenzeitenmatrix, Signalzeitenplan erstellen.
Menge: 1,000 St
Leistungsbereichkatalog: 105

*Hinweis: Einheit Std = Stück*Tag*
Einheit Std = Stück*Tag
1 Stück * 10 Tage

**02.13.0006 Transport. Lichtsignalanlage vorh. wie Vorposition**
StL-Nr. 2110551501
Transportable Lichtsignalanlage (LSA) vorhalten, warten, instand setzen und betreiben. Vorübergehende Verkehrssicherungsmaßnahmen durchführen. Die Kontrolle
wird gesondert vergütet.
Transportable LSA wie in Vorposition beschrieben.
Menge: 10,000 Std
Leistungsbereichkatalog: 105

**02.13.0007 Verkehrssich. läng. Dauer aufbauen Arbeitsstelle auß. Kraft setzen Anordnung Unt. AG**
*** Pauschalposition
StL-Nr. 2110510519290199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'C1/3'

Vorhandene Verkehrsschilder nach Unterlagen des AG außer Kraft setzen.
Länge des Arbeitsbereiches '50m'

Verkehrsrechtliche Anordnung nach Unterlagen des AG
einholen und zugehörige Unterlagen erstellen. Erforderliche Ortsbesichtigungen zur Erstellung der Planunterlagen für die verkehrsrechtliche Anordnung durchführen.
Anfallende Gebühren '175,00€'
Menge: 1,000 Psch
Leistungsbereichkatalog: 105

**02.13.0008 Verkehrssich. läng. Dauer vorhalten wie Vorposition**
StL-Nr. 2110511010
Verkehrssicherung längerer Dauer vorhalten, warten, instand setzen und betreiben. Vorübergehende Verkehrssicherungsmaßnahmen durchführen. Die Kontrolle der Verkehrssicherung wird gesondert vergütet.
Verkehrssicherung wie in Vorposition beschrieben.
Menge: 20,000 d
Leistungsbereichkatalog: 105

**02.13.0009 Kontrolle d. Verkehrss. an Arb.st. zwei bzw. einmal*elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 20,000 d
Leistungsbereichkatalog: 105

**02.13.0010 Verkehrssich. läng. Dauer abbauen*in Kraft setzen**
*** Pauschalposition
StL-Nr. 211051209290
Verkehrssicherung an Arbeitsstellen längerer Dauer abbauen. Vorübergehende Verkehrssicherungsmaßnahmen
durchführen. Vorübergehende Markierung entfernen,
transportable Lichtsignalanlage, bauliches Leitelement,
mobile Stauwarnanlage, LED-Anzeigetafel und transportable Schutzeinrichtung abbauen werden gesondert
vergütet.
Nach RSA, Regelplan 'C1/3'

Vorhandene Verkehrsschilder nach Unterlagen des AG wieder in Kraft setzen.
Länge des Arbeitsbereiches '50m'
Menge: 1,000 Psch
Leistungsbereichkatalog: 105
